# ZV Mannenbach WVS - Reinwasserpumpen WW Eyachmühle
Angebotsaufforderung (GAEB 90, DA83)
Vergabenummer: AB0074
DV-Nummer: AB0074
Währung: EUR

## Zusätzlicher Text
Kalkulationsgrundlage

Der Bieter hat sich vor Abgabe seines Angebotes
persönlich über die Baustelle, ihre Zugänglichkeiten
und alle sonstigen für die Angebotserarbeitung und
anschließende Bauausführung relevanten Punkte zu
informieren. Mehrkosten aufgrund nicht bekannter
Örtlichkeiten werden grundsätzlich nicht anerkannt. Es
ist in allen Teilen eine funktionsfähige Anlage
anzubieten und zu errichten.

Der Bieter bestätigt mit seiner Unterschrift auf
seinem Angebot, dass er sich mit der Situation vor Ort
vertraut gemacht hat und die Vorbemerkungen zu diesem
Leistungsverzeichnis vollumfänglich anerkennt.

Sämtliche vom Bieter angebotenen Leistungen verstehen
sich frei Verwendungsstelle.

## Zusätzlicher Text
Baustellenspezifische Anforderungen

Es wird ausdrücklich darauf hingewiesen, dass
sämtliche nachstehend beschriebenen Anforderungen an
die Baumaßnahme vom Bieter in die nachstehenden
Leistungspositionen einzurechnen und vom Auftragnehmer
im Zuge der Bauausführung ohne gesonderte Vergütung zu
erfüllen sind.

Die Wasseraufbereitungsanlage im WW Eyachmühle ist
während den Sanierungs- und Optimierungsarbeiten
vollständig in Betrieb.
Der funktionierende Betrieb darf in keiner Phase der
Sanierung gestört oder gar unterbrochen werden.

Regelmäßige Baustellenbesprechungen
("Jour-Fix-Termine") mit dem Auftraggeber und
sonstigen Instanzen werden während der Umsetzung der
Arbeiten notwendig und werden nicht gesondert
vergütet. Entsprechend sind die notwendigen
Aufwendungen in die nachstehenden Leistungspositionen
mit einzukalkulieren. Es ist von wöchentlich
stattfindenden Baustellen-Terminen auszugehen.

Das WW Eyachmühle befindet sich im Wasserschutzgebiet.
Sämtliche wasserrechtlichen und
wasserschutztechnischen Gegebenheiten sind zu
beachten.
Im Speziellen müssen jegliche
Untergrundverunreinigungen vermieden werden. Bspw. ist
das Nachbehandeln von Einbauteilen mit chemischen
Zusatzstoffen (z.B. Edelstahl-Beize) ohne hierzu
besonders vorgehaltenen Auffang- und
Neutralisationsbehälter vor Ort nicht gestattet.
Gleiches gilt für sämtliche andere
Nachbehandlungsverfahren, welche zu einer Gefährdung
des Grundwassers führen können.

Sämtliche vor Ort zu ermittelnden und anzugebenden
Maße sind Sache des Auftragnehmers. Alle notwendigen
Aufwendungen und Hilfsgeräte hierfür sind
einschließlich Hilfskonstruktionen und ggf.
notwendigen Hilfsgerüsten oder -leitern in die
nachstehenden Positionen einzurechen und werden nicht
gesondert vergütet.

Sämtliche Vorkehrungen zur Wahrung der
Unfallverhütungsvorschriften der zuständigen
Genossenschaften während der Ausführung aller
notwendigen Leistungen sind vom Auftragnehmer zu
erzielen. Für alle Bereiche im Gebäude und im Baufeld,
etc. müssen die entsprechenden Aufwendungen in den
nachstehenden Leistungspositionen mit eingerechnet
werden und werden nicht gesondert vergütet.

Schäden an den vorhandenen Einbauteilen, welche
nachweislich auf die Ausführung der Leistung des
Auftragnehmers zurückzuführen ist, gehen zu Lasten des
Auftragnehmers.

Sämtliche Maschinen, Baustoffe und Arbeits-, sowie
Hilfgeräte sind nach Feierabend und am Wochenende
außerhalb der Laufflächen in den ausgewiesenen
Lagerflächen abzustellen, bzw. zu lagern.

Während der Ausführung der Leistungen ist Sorge dafür
zu tragen, dass Leistungen Dritter nicht
beeinträchtigt werden und dass Dritten gegenüber keine
Schäden entstehen. Der Betrieb der
Wasseraufbereitungsanlage darf während der gesamten
Bauzeit nicht beeinträchtigt werden.

Sämtliche wasserberührende Formteile, Armaturen, etc.
sind vor dem Endeinbau mittels Sprühdesinfektion zu
desinfizieren. Die Desinfektion erfolgt mittels
Chlorbleichlauge oder Herlisil o.ä. anerkannten
Desinfektionsmitteln. Alle hierzu erforderlichen
Gerätschaften, Aufwendungen und Materialien sind
vollumfänglich einzukalkulieren.

Sämtliche Übergänge bei allen Ausrüstungen sind
galvanisch getrennt herzustellen. So sind z.B. bei
vorhandenen Stahlkleinleitungen im Übergang auf neue
Edelstahlkleinleitungen zwingend
Messing-Verbindungsteile zu verwenden, usw. Diese
Anforderung gilt für alle Übergänge während einem
Materialwechsel. Die notwendigen Übergangsstücke sind,
wenn nicht explizit ausgeschrieben, in die
Leistungspositionen einzurechnen und werden nicht
gesondert vergütet.

Der Bieter bestätigt mit seiner Unterschrift auf
seinem Angebot, dass er die hier genannten
Anforderungen diesem Leistungsverzeichnis
vollumfänglich anerkennt.

## Hydraulische Ausrüstung
Datum: 09.01.19

*Hinweis*
Vorbemerkungen

Der Zweckverband Mannenbach Wasserversorgung betreibt
im Wasserwerk Eyachmühle eine
Trinkwasseraufbereitungsanlage. Im Zuge anstehender
Modernisierungs- und Sanierungsmaßnahmen soll auch die
in die Jahre gekommene und weder technisch noch
wirtschaftlich dem aktuellen Stand der Technik
entsprechende Reinwasserförderstufe zu den
Hochbehältern "Dennach" und "Dobel" erneuert werden.

Grundsätzliches Ziel ist es, einen wirtschaftlich
idealen Betrieb für die Hochdruckförderung zu
erzielen, bei dem durch eine niedrige Betriebsdrehzahl
die Verschleißerscheinungen auf ein Minimum gesenkt
werden und dadurch eine hohe Betriebssicherheit
gewährleistet ist.

Das Gebäude des Wasserwerks befindet sich in
"Eyachmühle", einem Ortsteil von 75335 Dobel an den
GPS-Koordinaten von ca.:  48.7821287, 8.520058.

Die erforderlichen Arbeiten werden im Rohrkeller und
im Erdgeschoss des Wasserwerks erbracht. Im Rohrkeller
handelt es sich dabei überwiegend um
Rohrleitungsarbeiten, wobei im Erdgeschoss die
bestehende Förderpumpe demontiert und die neuen
Förderpumpen aufgestellt werden.
Über der Aufstellfläche der Pumpen befindet sich eine
Portalkranbahn mit einer Hebelast von max. 2,5 Tonnen.
Die Pumpenhalle wird über eine 2-flügelige Zugangstür
mit den lichten Öffnungen von ca. 2,95 x 2,35 m (bxh)
erreicht. Über diesen Zugang müssen auch alle
Transportarbeiten in das Gebäude oder aus dem Gebäude
heraus durchgeführt werden. Ggf. erforderliche
Transport- und Hebegeräte sind in die
Leistungspositionen einzurechnen.
Der Rohrkeller kann ausschließlich über eine in der
Pumpenhalle zugängliche Treppe erreicht werden. Eine
gesonderte Montageöffnung steht nicht zur Verfügung.
Die bestehende, einläufige Treppe weist eine lichte
Breite von ca. 0,84m auf und verfügt über 11 Stufen
über die eine Gesamthöhe von ca. 2,20m überwunden
werden muss. Hierüber sind alle Transportarbeiten zum
und aus dem Rohrkeller zu erbringen.
Die Zuwegung im Rohrkeller zur tatsächlichen
Ausführungsstelle ist durch vorhandene Einbauteile
erschwert zu erreichen. Die Raumhöhe im Rohrkeller
beträgt lediglich ca. 1,95 m.

Ergänzend ist zu berücksichtigen, dass im Wasserwerk
und im angrenzenden Umkreis nahezu keinerlei
Mobilfunknetz vorhanden ist, sodass mit einer
ungewohnt schwierigen Kommunikation mit der Baustelle
über Festnetz des Wasserwerkes gerechnet werden muss.

Die zu erneuernde Förderstufe stellt das "Herzstück"
des Wasserwerk Eyachmühle dar. Entsprechende
Notversorgungen im Zuge der Umbaumaßnahmen werden vom
Auftraggeber arrangiert und vorgehalten. Allerdings
ist eine absolute Flexibilität des Auftragnehmers im
Zuge der späteren Bauausführung absolut unabdingbar!

Leistungsumfang dieser Ausschreibung als
stichwortartiger Überblick:

-  Demontage und Entsorgung bestehende
Hochdruck-Reinwasserförderpumpe
-  Demontage und Entsorgung bestehender Rohrleitungen
und Armaturen
-  Lieferung, Montage und Inbetriebnahme zweier neuer
  Hochdruck-Reinwasserförderpumpen
-  Lieferung und Montage neuer anschließender
Rohrleitungen und Armaturen,
  sowie sonstigem Zubehör
-  Bauliche Anpassungsarbeiten wie bspw.
Kernbohrungen, Vergussarbeiten und
  teilweise Betonarbeiten
-  Sonstige Arbeiten

*Hinweis*
Arbeitsschutz /
Sicherheits- und Gesundheitskoordination

Der Bieter bestätigt bereits im Zuge der
Angebotsabgabe mit seiner Unterschrift, dass sein
Unternehmen im Auftragsfall das ArbSchG
(Arbeitsschutzgesetz) während der kompletten Maßnahme
beachtet und einhalten wird.

Sämtliche erforderlichen Kosten, welche zum
vollständigen Einhalten und Umsetzen des ArbSchG
notwendig sind, sind in den einzelnen Positionen
einzurechnen. Eine separate Vergütung erfolgt nicht.

Dem eingesetzten Sicherheits- und
Gesunheitsschutzkoorrdinators (SiGeKo) ist
grundsätzlich  Folge zu leisten und die vom SiGeKo
geforderten Unterlagen und Unterweisungen, sowie
Nachweise sind im Sinne des ArbSchG unentgeltlich zur
Verfügung stellen.

### 01 Baustelleneinrichtung

**01.1 Einrichten der Baustelle**
für die gesamten ausgeschriebenen Arbeiten.

Das Gebäude des Wasserwerkes und deren Einrichtung ist
vor Beschädigung und Verunreinigung zu schützen.
Eventuelle Beschädigungen des Bauwerkes und der
Einrichtung durch unsachgemäßen Umgang durch den
Auftragnehmer und seinen Beschäftigten gehen zu Lasten
des Auftragnehmers.

Das Wasserwerk ist während der Bauarbeiten in Betrieb.
In die Baustelleneinrichtung sind sämtliche
Schutzeinrichtungen im Sinne der
Unfallverhütungsvorschriften und den VBG`s
einzurechnen. Desweiteren sind sämtliche Hebezeuge und
Kleinwerkzeuge, die für die Ausführung der Arbeiten
erforderlich sind, einzurechnen.

In die Baustelleneinrichtung sind sämtliche
Schutzeinrichtungen gegen Schmutz, Staub, u.s.w.
einzurechnen.

In der Position enthalten ist der Aufbau, die
Vorhaltung und Unterhaltung über die gesamte Bauzeit,
sowie der Abbau der gesamten Baustelleneinrichtung
Menge: 1,000 psch

**01.2 Räumen Baustelle**
Räumen der Baustelle, Geländeflächen, auf denen sich
Baustelleneinrichtungen befunden haben, dem früheren
Zustand entsprechend herstellen, Baustraßen und
Befestigungen der Lager- und Arbeitsplätze beseitigen,
im Baugrund befindliche Teile der Baustelleneinrichtung
(z.B. Fundamente, Pfähle, Leitungen, Kanäle)
beseitigen.

Abfuhr sämtlicher Maschinen, Kleingeräte und sonstiger
für den Betrieb der Baustelle erforderlichen Dinge.
Abfuhr von Abfallcontainern für die vom Auftragnehmer
anfallenden Abfallstoffe entsprechend den gesetzlichen
Bestimmungen.

In Anspruch genommene Räume innerhalb des Wasserwerkes
sowie ausserhalb liegende Lagerflächen und
Verkehrswege sind besenrein an den Auftraggeber zu
übergeben.

Nach der vollständigen Beräumung der gesamten
Baustelleneinrichtung erfolgt eine gemeinsame Abnahme
sämtlicher vom Auftragnehmer benutzter Flächen und
Räume gemeinsam mit Auftraggeber, Auftragnehmer und
Bauleitung.

Eventuelle Schäden an Bauwerk bzw. Flächen, die auf
die Baumaßnahme und unsachgemäße Behandlung durch den
AN zurückzuführen sind, sind vom AN auf seine Kosten
zu beseitigen.
Menge: 1,000 psch

### 02 Demontagearbeiten

*Hinweis*
Demontagearbeiten

Sämtliches in nachstehenden Positionen beschriebenes
demontiertes Material geht in das Eigentum des
Auftragnehmers über.

Das Material ist entsprechend den Abfallgesetzen zu
trennen und zu entsorgen.
Dabei steht es dem Auftragnehmer frei, auf welcher
Deponie, bzw. auf welcher Entsorgungsanstalt er das
Material der weiteren Verwendung zuführt.
Die Entsorgungskosten, einschl. Transport- und
Lagerkosten sowie ggf. notwendige Hebearbeiten mit
Spezialgerät und sämtliche mit der Beschaffung der
Nachweise verbundenenen Aufwendungen sind in die
nachstehenden Positionen einzurechen.
Die Entsorgungsnachweise sind dem Auftraggeber
vorzulegen.

Zur Abrechnung werden speziell für Kleinleitungen
entsprechende Aufmaßblätter mit Zeichnungen gefordert
(ausgeführt z.B. als Handisometrien o.ä.), welche den
Nachweis über die demontierten Teile erbringen. Die
Zeichnungen sind ausreichend zu beschriften, sodass
die Zuordnung klar und logisch strukturiert ist. In
Rechnung gestellte Massen, welche nicht über vor
beschriebene Aufmaßblätter nachgewiesen werden können,
werden nicht anerkannt.

#### 02.01 Rohrleitungen und Zubehör

**02.01.1 Demontage von Rohrleitungen DN 300**
Demontage, Ausbringen und Entsorgen von vorhandenen
Rohrleitungen.

Werkstoff:  Stahl verzinkt, gestrichen, bzw.
beschichtet
Nennweite:  DN 300

Die Demontage erfolgt einschließlich zugehöriger
Halterungen,  sowie Form- und Verbindungsteilen.
Demontage von Flanschverbindungen und Armaturen werden
gesondert vergütet. Armaturen werden nicht übermessen.
Menge: 0,500 m

**02.01.2 Demontage von Rohrleitungen DN 125 - 200**
Demontage, Ausbringen und Entsorgen von vorhandenen
Rohrleitungen.

Werkstoff:  Stahl verzinkt, gestrichen, bzw.
beschichtet
Nennweite:  DN 125 bis einschließlich DN 200

Die Demontage erfolgt einschließlich zugehöriger
Halterungen,  sowie Form- und Verbindungsteilen.
Demontage von Flanschverbindungen und Armaturen werden
gesondert vergütet. Armaturen werden nicht übermessen.
Menge: 18,000 m

**02.01.3 Lösen von Flanschverbindungen DN 300**
Demontage, Ausbringen und Entsorgen von vorhandenen
Flanschverbindungsgarnituren.

Werkstoff:  Stahl verzinkt, gestrichen, bzw.
beschichtet
Nennweite:  DN 300

Bei Zwischenflanschabsperrklappen wird je Armatur eine
Flanschverbindung abgerechnet.
Menge: 1,000 St.

**02.01.4 Lösen von Flanschverbindungen DN 125 - 200**
Demontage, Ausbringen und Entsorgen von vorhandenen
Flanschverbindungsgarnituren.

Werkstoff:  Stahl verzinkt, gestrichen, bzw.
beschichtet
Nennweite:  DN 125 bis einschließlich DN 200

Bei Zwischenflanschabsperrklappen wird je Armatur eine
Flanschverbindung abgerechnet.
Menge: 25,000 St.

**02.01.5 Trennschnitt, Rohr DN 200**
Herstellen eines Trennschnittes an einem Rundrohr mit
einem Durchmesser von ca. 220mm, einschl. Maschinen,
Bedienung und Verbrauchsmaterialien.
Menge: 2,000 St.

**02.01.6 Trennschnitt, Rohr DN 150**
Herstellen eines Trennschnittes an einem Rundrohr mit
einem Durchmesser von ca. 170mm, einschl. Maschinen,
Bedienung und Verbrauchsmaterialien.
Menge: 2,000 St.

#### 02.02 Armaturen

**02.02.1 Demontage von Armaturen, DN 200**
Demontage, ausbringen  von vorhandenen Armaturen aller
Art, wie bspw. Absperrarmaturen einschl. Hand-,
Pneumatik- oder Elektroantrieben, Wasserzählern und
MID´s, Rückschlagventilen und -klappen, etc.,
druckstufenunabhängig.

Nennweite:  DN 200

Die Demontage erfolgt einschließlich zugehöriger
Betätigungsteilen. Demontage von Flanschverbindungen
werden gesondert vergütet. Armaturen werden nicht
übermessen. Pass- und Ausbaustücke gelten nicht als
Armatur sondern werden über Demontage Rohrleitung
abgerechnet.
Menge: 1,000 St.

**02.02.2 Demontage von Armaturen, DN 150**
Demontage, ausbringen  von vorhandenen Armaturen aller
Art, wie bspw. Absperrarmaturen einschl. Hand-,
Pneumatik- oder Elektroantrieben, Wasserzählern und
MID´s, Rückschlagventilen und -klappen, etc,
druckstufenunabhängig.

Nennweite:  DN 50 bis einschließlich DN 100

Die Demontage erfolgt einschließlich zugehöriger
Betätigungsteilen. Demontage von Flanschverbindungen
werden gesondert vergütet. Armaturen werden nicht
übermessen. Pass- und Ausbaustücke gelten nicht als
Armatur sondern werden über Demontage Rohrleitung
abgerechnet.
Menge: 4,000 St.

#### 02.03 Pumpen

**02.03.1 Demontage bestehende Reinwasserförderpumpe**
Demontage, Ausbringen und Entsorgen von vorhandener
Hochdruck-Reinwasserförderpumpe in horizontaler
Aufstellung, einschl. Motor, Kupplung und Pumpe sowie
teilweise im vorhandenen Betonsockel vergossener
Pumpengrundplatte aus beschichteten Stahlprofilen.

Es handelt sich dabei um eine Pumpe des Fabrikat
"Ritz", Typ: 4612 mit der Pumpennummer 3412706 und
weist dabei eine Motorleistung von 71,6 kW bei 1480
1/min. auf.
Die Pumpe verfügt über eine hydraulische
Förderleistung von 72-108 m3/h bei einer Förderhöhe
von 270, bzw. 213 m.
(Die angegebenen Bestandsdaten stammen vom an der
Pumpe vor Ort angebrachtem Typenschild)

Um die Pumpe demontieren zu können, muss die
beschriebene Pumpengrundplatte zumindest soweit aus
dem  bestehenden Betonsockel frigestemmt werden, damit
die Demontage erfolgreich durchgeführt werden kann.
Sämtliche hierzu benötigten Aufwendungen und
Gerätschaften sind vollumfänglich und auskömmlich in
diese Position einzurechnen und werden nicht gesondert
vergütet. Dabei ist ergänzend zu berücksichtigen, dass
der Betonsockel mit einem Fliesenbelag belegt ist.
Sämtliches während den Stemmarbeiten anfallende
Abbruchgut ist rückstandslos aufzunehmen,
abzutransportieren und einer fachgerechten Entsorgung
zu zu führen. Die Entsorgungskosten sind auch hierfür
vollumfänglich einzurechnen.

Sämtliche elektrotechnischen Arbeiten werden bauseits
erbracht.

In den Preis einzurechnen ist der Transport von der
Einbaustelle bis zum endgültigen Entsorgungsplatz.
Bei den Demontagearbeiten sowie den Transportarbeiten
sind die entsprechenden Unfallverhütungsvorschriften
einzuhalten.

Sämtliche erforderliche Hebezeuge, Transportwerkzeuge
und -maschinen, Personaleinsätze, Hilfsaggregate, etc.
sind vollumfänglich und auskömmlich einzurechnen.
Menge: 1,000 St.

#### 02.04 Bauliche Anpassungsarbeiten

*Hinweis*
Kernbohrungen

Die nachstehend beschriebenen Kernbohrungen können
voraussichtlich in einem Zug durchgeführt werden.
Erforderliche An- und Abfahrten, sowie jeweilige
Baustelleneinrichtungen und sonstige notwendigen
Erfordernisse sind in die nachstehenden Positionen
vollumfänglich einzurechnen.
Eine separate Vergütung erfolgt nicht.

**02.04.1 Kernbohrung Durchm. 250 mm; Wandbohrung**
Herstellen einer Kernbohrung in eine bestehende
Stahlbetonwand, einschließlich Stahlzuschlag und
Zuschlag bei Durchbohren eines einbetonierten
Mauerringes, sowie sämtlicher Nebenarbeiten, wie
Aufstellen, Vorhalten und Abbau des Bohrgerätes,
Ausbringen und fachgerechtes Entsorgen des Bohrkernes,
ggf. Brechen des Bohrkernes und Ausbringen des
Bohrgutes in mehreren Schritten, Spülwasserabsaugung,
Sicherung von vorhandenen Einbauteilen gegen
Spritzwasser, sowie Säubern von Wand- und
Bodenflächen, sowie sonstigen Einbauteilen, welche
durch die Durchführung von
Kernbohrungen verschmutzt werden, etc.

Kernbohrung  Durchm:  250 mm
Kernbohrung Tiefe:  ca. 550 mm

Achse KB über FFB:  ca. 1,60 Meter

Ausführungsort:  Rohrkeller des Wasserwerkes
  Zugänglichkeit und Details
  entsprechend Vorbemerkungen
  sind zu berücksichtigen

Das Anzeichnen der Bohrungen obliegt dem Auftragnehmer
und wird nicht separat vergütet. Etwaige Hilfs- und
Arbeitsgerüste sind in dieser Position mit
einzurechnen. Die einschlägigen UVV sind während der
gesamten Arbeiten zu berücksichtigen.
Menge: 55,000 cm

**02.04.2 Kernbohrung Durchm. 200 mm; Deckenbohrung**
Herstellen einer Kernbohrung in eine bestehende
Stahlbetondecke, einschließlich Stahlzuschlag und
Zuschlag bei Durchbohren eines einbetonierten
Mauerringes, sowie sämtlicher Nebenarbeiten, wie
Aufstellen, Vorhalten und Abbau des Bohrgerätes,
Ausbringen und fachgerechtes Entsorgen des Bohrkernes,
ggf. Brechen des Bohrkernes und Ausbringen des
Bohrgutes in mehreren Schritten, Spülwasserabsaugung,
Sicherung von vorhandenen Einbauteilen gegen
Spritzwasser, sowie Säubern von Wand- und
Bodenflächen, sowie sonstigen Einbauteilen, welche
durch die Durchführung von
Kernbohrungen verschmutzt werden, etc.

Kernbohrung  Durchm:  200 mm
Kernbohrung Tiefe:  ca. 300 mm

Raumhöhe unter KB:  ca. 1,95 Meter

Ausführungsort:  Rohrkeller des Wasserwerkes
  Zugänglichkeit und Details
  entsprechend Vorbemerkungen
  sind zu berücksichtigen

Die Kernbohrung muss über Kopf durchgeführt werden und
damit von unten nach oben gebohrt werden, um den
bestehenden Fliesenbelag im Erdgeschoss der
Pumpenhalle nicht durch Befestigungsmaterial des
Kernbohrgerätes zu beschädigen.

Das Anzeichnen der Bohrungen obliegt dem Auftragnehmer
und wird nicht separat vergütet. Etwaige Hilfs- und
Arbeitsgerüste sind in dieser Position mit
einzurechnen. Die einschlägigen UVV sind während der
gesamten Arbeiten zu berücksichtigen.
Menge: 30,000 cm

**02.04.3 Tagwasserdichtes Ausgießen von Durchführungen; ohne Rohrdurchführung**
Herstellen von Verschluss von Kernbohrungen ohne
Rohrdurchführung (tagwasserdicht).

Es ist ein schwindfreier Vergussmörtel einzusetzen.
Die erforderlichen Schalungen und sonstige
Nebenarbeiten sind in diese Position einzurechnen.

Art der Bohrung:  Wandbohrung
Kernbohrung Durchm:  250 mm
Kernbohrung Tiefe:  ca. 550 mm

Achse KB über FFB:  ca. 1,60 Meter

Ausführungsort:  Rohrkeller des Wasserwerkes
  Zugänglichkeit und Details
  entsprechend Vorbemerkungen
  sind zu berücksichtigen

Hilfs- und Arbeitsgerüste sind in diese Position
einzurechnen und werden nicht gesondert vergütet. Die
einschlägigen UVV sind während der gesamten Arbeiten
zu berücksichtigen.
Menge: 1,000 St.

**02.04.4 Tagwasserdichtes Ausgießen von Durchführungen; ohne Rohrdurchführung**
Herstellen von Verschluss von Kernbohrungen ohne
Rohrdurchführung (tagwasserdicht).

Es ist ein schwindfreier Vergussmörtel einzusetzen.
Die erforderlichen Schalungen und sonstige
Nebenarbeiten sind in diese Position einzurechnen.

Art der Bohrung:  Deckenbohrung
Kernbohrung Durchm:  200 mm
Kernbohrung Tiefe:  ca. 550 mm

Ausführungsort:  Erdgeschoss des Wasserwerkes
  Pumpenhalle
  Zugänglichkeit und Details
  entsprechend Vorbemerkungen
  sind zu berücksichtigen

Hilfs- und Arbeitsgerüste sind in diese Position
einzurechnen und werden nicht gesondert vergütet. Die
einschlägigen UVV sind während der gesamten Arbeiten
zu berücksichtigen.
Menge: 1,000 St.

### 03 Montagearbeiten Saugseite

#### 03.01 Rohrleitungsarbeiten Saugseite, PN 10

**03.01.1 Rohrleitung Stahl feuerverzinkt DN 300**
Lieferung und Montage von Rohrleitung aus geschweißtem
Stahlrohr nach EN 10220 / EN 10217 - 1, Verzinkung DIN
2444, für Trinkwasser, mit Eignungsnachweis gemäß DIN
1988, Rohre mit Werksbescheinigung 2.1 DIN EN
10204,Verbinden mit Flanschen.

Abmessungen:  DN 300 (323,9 x 5,6 mm)
Menge: 8,500 m

**03.01.2 Rohrleitung Stahl feuerverzinkt DN 200**
Lieferung und Montage von Rohrleitung aus geschweißtem
Stahlrohr nach EN 10220 / EN 10217 - 1, Verzinkung DIN
2444, für Trinkwasser, mit Eignungsnachweis gemäß DIN
1988, Rohre mit Werksbescheinigung 2.1 DIN EN
10204,Verbinden mit Flanschen.

Abmessungen:  DN 200 (219,1 x 5,9 mm)
Menge: 2,500 m

**03.01.3 Rohrleitung Stahl feuerverzinkt DN 150**
Lieferung und Montage von Rohrleitung aus geschweißtem
Stahlrohr nach EN 10220 / EN 10217 - 1, Verzinkung DIN
2444, für Trinkwasser, mit Eignungsnachweis gemäß DIN
1988, Rohre mit Werksbescheinigung 2.1 DIN EN
10204,Verbinden mit Flanschen.

Abmessungen:  DN 150 (168,3 x 4,5 mm)
Menge: 0,500 m

**03.01.4 Vorschweißflansch, Stahl feuerverzinkt, DN 300, PN 10**
Lieferung und Montage von verzinktem Vorschweißflansch
nach EN 1092-1, Typ 11, Verzinkung DIN 2444, für
Trinkwasser, mit Eignungsnachweis gemäß DIN 1988.

  DN 300, PN 10

Einschließlich Schweißnaht, inkl. aller Vorbereitungen
und Verbrauchsstoffe.
Menge: 13,000 St.

**03.01.5 Vorschweißflansch, Stahl feuerverzinkt, DN 200, PN 10**
Lieferung und Montage von verzinktem Vorschweißflansch
nach EN 1092-1, Typ 11, Verzinkung DIN 2444, für
Trinkwasser, mit Eignungsnachweis gemäß DIN 1988.

  DN 200, PN 10

Einschließlich Schweißnaht, inkl. aller Vorbereitungen
und Verbrauchsstoffe.
Menge: 4,000 St.

**03.01.6 Vorschweißflansch, Stahl feuerverzinkt, DN 150, PN 10/16**
Lieferung und Montage von verzinktem Vorschweißflansch
nach EN 1092-1, Typ 11, Verzinkung DIN 2444, für
Trinkwasser, mit Eignungsnachweis gemäß DIN 1988.

  DN 150, PN 10/16

Einschließlich Schweißnaht, inkl. aller Vorbereitungen
und Verbrauchsstoffe.
Menge: 2,000 St.

**03.01.7 Rohrbogen, Bauart 3, DN 300, 0-45 Grad**
Lieferung und Montage von verzinktem Rohrbogen zum
Einschweißen in eine Rohrleitung, nach EN 10253-2,
r=1,5xd, Bauart 3, als Zulage Rohrleitungen, 0-46
Grad, Verzinkung DIN 2444, für Trinkwasser, mit
Eignungsnachweis gemäß DIN 1988.

  DN 300; 0-45°

Einschließlich Aufwendungen zum Herstellen des exakten
Winkels, sowie erforderlicher Schweißnähte, inkl.
aller Vorbereitungen und Verbrauchsstoffe.
Menge: 1,000 St.

**03.01.8 Rohrbogen, Bauart 3, DN 300, 46-90 Grad**
Lieferung und Montage von verzinktem Rohrbogen zum
Einschweißen in eine Rohrleitung, nach EN 10253-2,
r=1,5xd, Bauart 3, als Zulage Rohrleitungen, 46-90
Grad, Verzinkung DIN 2444, für Trinkwasser, mit
Eignungsnachweis gemäß DIN 1988.

  DN 300; 46-90°

Einschließlich Aufwendungen zum Herstellen des exakten
Winkels, sowie erforderlicher Schweißnähte, inkl.
aller Vorbereitungen und Verbrauchsstoffe.
Menge: 2,000 St.

**03.01.9 Rohrbogen, Bauart 3, DN 200, 46-90 Grad**
Lieferung und Montage von verzinktem Rohrbogen zum
Einschweißen in eine Rohrleitung, nach EN 10253-2,
r=1,5xd, Bauart 3, als Zulage Rohrleitungen, 46-90
Grad, Verzinkung DIN 2444, für Trinkwasser, mit
Eignungsnachweis gemäß DIN 1988.

  DN 200; 46-90°

Einschließlich Aufwendungen zum Herstellen des exakten
Winkels, sowie erforderlicher Schweißnähte, inkl.
aller Vorbereitungen und Verbrauchsstoffe.
Menge: 1,000 St.

**03.01.10 Schuhstutzen, DN 200, PN 10**
Lieferung und Montage von verzinktem Schuhstutzen zum
Einschweißen in eine Rohrleitung, Verzinkung DIN 2444,
für Trinkwasser, mit Eignungsnachweis gemäß DIN 1988.

  DN 200; einzuschweißen in DN 300

Einschließlich Aufwendungen zum Herstellen des
Rohrausschnittes, sowie erforderlicher Schweißnähte,
inkl. aller Vorbereitungen und Verbrauchsstoffe.
Menge: 1,000 St.

**03.01.11 Reduzierung, konzentrisch, Stahl feuerverzinkt, DN 300/DN 200**
Lieferung und Montage von verzinkter, konzentrischem
Reduzierstück nach EN 10253-2, Verzinkung DIN 2444,
für Trinkwasser, mit Eignungsnachweis gemäß DIN 1988.

  DN 300 / DN 200

Einschließlich Schweißnähte, inkl. aller
Vorbereitungen und Verbrauchsstoffe.
Menge: 1,000 St.

**03.01.12 Reduzierung, exzentrisch, Stahl feuerverzinkt, DN 200/DN 150**
Lieferung und Montage von verzinkter, exzentrischem
Reduzierstück nach EN 10253-4, Verzinkung DIN 2444,
für Trinkwasser, mit Eignungsnachweis gemäß DIN 1988.

  DN 200 / DN 150

Einschließlich Schweißnähte, inkl. aller
Vorbereitungen und Verbrauchsstoffe.
Menge: 2,000 St.

**03.01.13 Einschweißmuffe R 2", verzinkt**
Lieferung und Montage von Einschweißmuffe nach DIN EN
10241, Verzinkung DIN 2444, für Trinkwasser, mit
Eignungsnachweis gemäß DIN 1988, einschl. Bohrung und
Schweißnähte.

Abmessungen:  R 2"
Menge: 1,000 St.

**03.01.14 Einschweißmuffe R 1", verzinkt**
Lieferung und Montage von Einschweißmuffe nach DIN EN
10241, Verzinkung DIN 2444, für Trinkwasser, mit
Eignungsnachweis gemäß DIN 1988, einschl. Bohrung und
Schweißnähte.

Abmessungen:  R 1"
Menge: 1,000 St.

**03.01.15 Einschweißmuffe R 3/4", verzinkt**
Lieferung und Montage von Einschweißmuffe nach DIN EN
10241, Verzinkung DIN 2444, für Trinkwasser, mit
Eignungsnachweis gemäß DIN 1988, einschl. Bohrung und
Schweißnähte.

Abmessungen:  R 3/4"
Menge: 2,000 St.

**03.01.16 Einschweißmuffe R 1/2", verzinkt**
Lieferung und Montage von Einschweißmuffe nach DIN EN
10241, Verzinkung DIN 2444, für Trinkwasser, mit
Eignungsnachweis gemäß DIN 1988, einschl. Bohrung und
Schweißnähte.

Abmessungen:  R 1/2"
Menge: 3,000 St.

**03.01.17 Flanschverbindung DN 300, PN 10**
Lieferung und Montage einer
Flanschverbindungsgarnitur, bestehend aus Dichtung und
6-kant-Schrauben, sowie beidseitigen Unterlegscheiben
und zugehörigen 6-kant-Muttern.

Werkstoff:  Stahl verzinkt
Nennweite:  DN 300, PN 10

Dichtung mit KTW- und/oder DVGW-Zulassung, für den
Einsatz im Trinkwasser.
Menge: 7,000 St.

**03.01.18 Flanschverbindung DN 200, PN 10**
Lieferung und Montage einer
Flanschverbindungsgarnitur, bestehend aus Dichtung und
6-kant-Schrauben, sowie beidseitigen Unterlegscheiben
und zugehörigen 6-kant-Muttern.

Werkstoff:  Stahl verzinkt
Nennweite:  DN 200, PN 10

Dichtung mit KTW- und/oder DVGW-Zulassung, für den
Einsatz im Trinkwasser.
Menge: 4,000 St.

**03.01.19 Flanschverbindung DN 150, PN 10/16**
Lieferung und Montage einer
Flanschverbindungsgarnitur, bestehend aus Dichtung und
6-kant-Schrauben, sowie beidseitigen Unterlegscheiben
und zugehörigen 6-kant-Muttern.

Werkstoff:  Stahl verzinkt
Nennweite:  DN 150, PN 10/16

Dichtung mit KTW- und/oder DVGW-Zulassung, für den
Einsatz im Trinkwasser.
Menge: 2,000 St.

**03.01.20 Befestigungsmaterial, Deckenmontage, DN 300**
Lieferung und Montage von Rohrhalterungen, für
Deckenbefestigung, hergestellt aus Profilstählen,
einschl. erforderlicher Aussteifungen, etc., mit
stabilen Rohrschellen der Form A, vollständig aus
feuerverzinktem Stahl, mit Bohrungen/Vorrichtungen zur
Befestigung der Konstruktion an befestigten Decken
(Beton, Stahlbeton, Gitterroste, Stahlbauteile mit
Grundplatten, etc.), Gesamtausladung der Halterung bis
500 mm (UK Decke bis Rohrachse), einschließlich
Lieferung und Montage von erforderlichen Verbindungs-
und Befestigungsmaterialien.
Menge: 4,000 St.

**03.01.21 Befestigungsmaterial, Bodenmontage, DN 300**
Für Bodenbefestigung mit stabilen Rohrschellen der
Form A, vollständig feuerverzinkt, in
höhenverstellbarer Ausführung, mit Grundplatten zur
Befestigung der Konstruktion in befestigten Böden
(Beton, Stahlbeton, etc.), Gesamtkonstruktionshöhe bis
750 mm (OK FFB bis Rohrachse), einschließlich
Lieferung und Montage von erforderlichen Verbindungs-
und Befestigungsmaterialien.
Menge: 1,000 St.

**03.01.22 Befestigungsmaterial, Bodenmontage, DN 200**
Für Bodenbefestigung mit stabilen Rohrschellen der
Form A, vollständig feuerverzinkt, in
höhenverstellbarer Ausführung, mit Grundplatten zur
Befestigung der Konstruktion in befestigten Böden
(Beton, Stahlbeton, etc.), Gesamtkonstruktionshöhe bis
750 mm (OK FFB bis Rohrachse), einschließlich
Lieferung und Montage von erforderlichen Verbindungs-
und Befestigungsmaterialien.
Menge: 1,000 St.

*Hinweis*
Abrechnung der Gewindeteile

Muffenbestückungen bestehend aus Gewindeteilen wie
Doppelnippel, Winkel, Bögen, T-Stücken, Muffen, etc.
werden über über die jeweils verbrauten Stückzahlen in
Form der nachstehenden Positionen zur Abrechnung
gebracht.
Über diese Positionen abgerechnet werden alle Form-
und Verbindungsteile nach Stück, welche bis zum
Übergang auf die weiterführenden Rohrleitungen oder
ähnlich verlegt sind. Ausgenommen hiervon sind
Gewindeverschraubungen, welche im Bedarfsfall mit
separater Position vergütet werden.

**03.01.23 Gewindefittings, 2"**
Lieferung und Montage von sämtlichen gängigen
Gewindefittings, z.B. Winkel, Bögen, Doppelnippeln bis
einschl. 100 mm Länge, Muffen, T-Stücken, etc. welche
für die Muffenbestückung benötigt werden.
Einschließlich sämtlicher Nebenarbeiten, wie z.B.
Aufrauhen der Gewinde, sowie inklusive
Dichtungsmaterial.
Reduzierungen werden jeweils als ein Stück in der
größeren Nennweite abgerechnet.

Nennweite:  2"
Werkstoff:  Stahl verzinkt
Menge: 1,000 St.

**03.01.24 Gewindefittings, 1"**
Lieferung und Montage von sämtlichen gängigen
Gewindefittings, z.B. Winkel, Bögen, Doppelnippeln bis
einschl. 100 mm Länge, Muffen, T-Stücken, etc. welche
für die Muffenbestückung benötigt werden.
Einschließlich sämtlicher Nebenarbeiten, wie z.B.
Aufrauhen der Gewinde, sowie inklusive
Dichtungsmaterial.
Reduzierungen werden jeweils als ein Stück in der
größeren Nennweite abgerechnet.

Nennweite:  1"
Werkstoff:  Stahl verzinkt
Menge: 3,000 St.

**03.01.25 Gewindefittings, 3/4"**
Lieferung und Montage von sämtlichen gängigen
Gewindefittings, z.B. Winkel, Bögen, Doppelnippeln bis
einschl. 100 mm Länge, Muffen, T-Stücken, etc. welche
für die Muffenbestückung benötigt werden.
Einschließlich sämtlicher Nebenarbeiten, wie z.B.
Aufrauhen der Gewinde, sowie inklusive
Dichtungsmaterial.
Reduzierungen werden jeweils als ein Stück in der
größeren Nennweite abgerechnet.

Nennweite:  3/4"
Werkstoff:  Stahl verzinkt
Menge: 2,000 St.

**03.01.26 Gewindefittings, 1/2"**
Lieferung und Montage von sämtlichen gängigen
Gewindefittings, z.B. Winkel, Bögen, Doppelnippeln bis
einschl. 100 mm Länge, Muffen, T-Stücken, etc. welche
für die Muffenbestückung benötigt werden.
Einschließlich sämtlicher Nebenarbeiten, wie z.B.
Aufrauhen der Gewinde, sowie inklusive
Dichtungsmaterial.
Reduzierungen werden jeweils als ein Stück in der
größeren Nennweite abgerechnet.

Nennweite:  1/2"
Werkstoff:  Stahl verzinkt
Menge: 8,000 St.

#### 03.02 Armaturen Saugseite, PN 10

**03.02.1 Absperrschieber, DN 200**
Lieferung und Montage von weichdichtendem
Absperrschieber,
mit allseitig gummiertem Absperrkeil, innenliegender
Spindel und
wartungsfreier Lagerung, mit Trinkwasserzulassung nach
DVGW-KTW.
Rohrsohle in der Armatur in glatter,
strömungsoptimierter Ausführung.
Baulänge DIN EN 558-1, Grundreihe 14 (Kurzbaulänge).

Technische Daten:
Nennweite:  DN 200, PN 10
Gehäuse:  Sphäroguss EN-JS-1030 (Werkstoff: GGG-40)
Keil:  Sphäroguss EN-JS-1030 (Werkstoff: GGG-40)
Spindel:  Edelstahl (Werkstoff: 1.4021)
Keilgummierung:  EPDM mit aktuell gültiger
KTW-Zulassung
Korrosionsschutz:  innen und außen EKB-Beschichtung
Betätigung:  Handrad, inkl. Handrad und
Befestigungsmaterialien

z.B. Fabrikat: Center Tech Armaturen, Typ: Portus,
oder gleichwertig

Angebotenes Fabrikat und Typ:

__________________________________________________

__________________________________________________
  (vom Bieter anzugeben)
Menge: 2,000 St.

**03.02.2 Kugelhahn aus Messing, 2"**
Lieferung und Montage von Kugelhähnen, mind. 2-teilig
Werkstoff: Messing
mit Handbetätigung und Kunststoffschoner.
Voller Durchgang mit Innengewinde nach DIN 2999
Nennweite: DN 50 (2")
Menge: 1,000 St.

**03.02.3 Kugelhahn aus Messing, 1"**
Lieferung und Montage von Kugelhähnen, mind. 2-teilig
Werkstoff: Messing
mit Handbetätigung und Kunststoffschoner.
Voller Durchgang mit Innengewinde nach DIN 2999
Nennweite: DN 25 (1")
Menge: 1,000 St.

**03.02.4 Kugelhahn aus Messing, 3/4"**
Lieferung und Montage von Kugelhähnen, mind. 2-teilig
Werkstoff: Messing
mit Handbetätigung und Kunststoffschoner.
Voller Durchgang mit Innengewinde nach DIN 2999
Nennweite: DN 20 (3/4")
Menge: 2,000 St.

**03.02.5 Kugelhahn aus Messing, 1/2"**
Lieferung und Montage von Kugelhähnen, mind. 2-teilig
Werkstoff: Messing
mit Handbetätigung und Kunststoffschoner.
Voller Durchgang mit Innengewinde nach DIN 2999
Nennweite: DN 15 (1/2")
Menge: 2,000 St.

**03.02.6 Manometer mit Hahn, 0 bis 4 bar**
Lieferung und Montage von
Druckmessgerät mit Rohrfeder, Durchmesser 100 mm,
Gehäuse aus Edelstahl, Anschluss aus Messing,
Anschlussausrichtung nach Bedarf, glyceringefüllt zur
Schwingungsdämpfung, inklusive Manometerabsperrventil
aus Messing R 1/2", inklusive Dichtung.
Skala: 0-4 bar
Menge: 2,000 St.

**03.02.7 Probenahme- / Abflammhahn, 1/2"**
Lieferung und Montage von Probenahmehahn in
abflammbarer Ausführung, mit angelötetem Messingrohr Ø
10x6 mm mit einer Länge von 90 mm
Werkstoff: Messing
Nennweite: 1/2"

z.B. Fabr. Beulco, Typ: Modell 6099, oder gleichwertig

Angebotenes Fabrikat und Typ:

__________________________________________________

__________________________________________________
  (vom Bieter anzugeben)
Menge: 1,000 St.

#### 03.04 Bauliche Anpassungen Saugseite, PN 10

**03.04.1 Kernbohrung Durchm. 450 mm; Wandbohrung**
Herstellen einer Kernbohrung in eine bestehende
Stahlbetonwand, einschließlich Stahlzuschlag und
Zuschlag bei Durchbohren eines einbetonierten
Mauerringes, sowie sämtlicher Nebenarbeiten, wie
Aufstellen, Vorhalten und Abbau des Bohrgerätes,
Ausbringen und fachgerechtes Entsorgen des Bohrkernes,
ggf. Brechen des Bohrkernes und Ausbringen des
Bohrgutes in mehreren Schritten, Spülwasserabsaugung,
Sicherung von vorhandenen Einbauteilen gegen
Spritzwasser, sowie Säubern von Wand- und
Bodenflächen, sowie sonstigen Einbauteilen, welche
durch die Durchführung von
Kernbohrungen verschmutzt werden, etc.

Kernbohrung  Durchm:  450 mm
Kernbohrung Tiefe:  ca. 550 mm

Achse KB über FFB:  ca. 1,60 Meter

Ausführungsort:  Rohrkeller des Wasserwerkes
  Zugänglichkeit und Details
  entsprechend Vorbemerkungen
  sind zu berücksichtigen

Das Anzeichnen der Bohrungen obliegt dem Auftragnehmer
und wird nicht separat vergütet. Etwaige Hilfs- und
Arbeitsgerüste sind in dieser Position mit
einzurechnen. Die einschlägigen UVV sind während der
gesamten Arbeiten zu berücksichtigen.
Menge: 55,000 cm

**03.04.2 Kernbohrung Durchm. 450 mm; Deckenbohrung**
Herstellen einer Kernbohrung in eine bestehende
Stahlbetondecke, einschließlich Stahlzuschlag und
Zuschlag bei Durchbohren eines einbetonierten
Mauerringes, sowie sämtlicher Nebenarbeiten, wie
Aufstellen, Vorhalten und Abbau des Bohrgerätes,
Ausbringen und fachgerechtes Entsorgen des Bohrkernes,
ggf. Brechen des Bohrkernes und Ausbringen des
Bohrgutes in mehreren Schritten, Spülwasserabsaugung,
Sicherung von vorhandenen Einbauteilen gegen
Spritzwasser, sowie Säubern von Wand- und
Bodenflächen, sowie sonstigen Einbauteilen, welche
durch die Durchführung von
Kernbohrungen verschmutzt werden, etc.

Kernbohrung  Durchm:  450 mm
Kernbohrung Tiefe:  ca. 300 mm

Raumhöhe unter KB:  ca. 1,95 Meter

Ausführungsort:  Rohrkeller des Wasserwerkes
  Zugänglichkeit und Details
  entsprechend Vorbemerkungen
  sind zu berücksichtigen

Die Kernbohrung muss über Kopf durchgeführt werden und
damit von unten nach oben gebohrt werden, um den
bestehenden Fliesenbelag im Erdgeschoss der
Pumpenhalle nicht durch Befestigungsmaterial des
Kernbohrgerätes zu beschädigen.

Das Anzeichnen der Bohrungen obliegt dem Auftragnehmer
und wird nicht separat vergütet. Etwaige Hilfs- und
Arbeitsgerüste sind in dieser Position mit
einzurechnen. Die einschlägigen UVV sind während der
gesamten Arbeiten zu berücksichtigen.
Menge: 30,000 cm

**03.04.3 Abdeckung von Aussparungen mit Edelstahl-Platten**
an Wänden und Deckenuntersichten, aus Edelstahl, V2A,
Stärke mind. 3 mm mit Schrauben und Dübeln befestigt,
Befestigungsuntergrund aus Stahlbeton,
Befestigungsmaterial nichtrostend,
Montagehöhen bis 2,00 m
Im Bereich von Rohrdurchführungen sind die Abdeckungen
zweigeteilt herzustellen.
Zulagen für ovale Ausschnitte als Rohrdurchführungen
sind in den Einheitspreis mit einzurechnen.

Einzelgrößen von 500 x 500 mm bis 750 x 750 mm
Menge: 0,500 m²

**03.04.4 Ringraumdichtung**
Lieferung und Montage einer Ringraumdichtung,
ausgeführt als Gliederkette, 100-prozentiger luft- und
wasserdichter Verschluss des Raumes zwischen
Medienrohren und Mauerdurchführungen aller Arten, wie
Kernbohrungen oder Mauerhülsen, oder zwischen Medien-
und Mantelrohren aller Arten.
Druckdichtigkeit bis maximal 2 bar.
Trinkwasserzugelassene Dichtelemente.
Temperaturbeständigkeit bis 80°C.
Alle Metallteile aus Edelstahl, 1.4571 und in
Kunststoff gekaspelt.
Gleitmittelbeschichtung der Gewindegänge nur in
Verbindung mit trinkwasserzugelassenem Material
zugelassen.
Montage entsprechend den Herstellerrichtlininen.

Medienrohr:  DN 300
Mauerdurchführung:  Durchm. 450 mm

z.B. Fabrikat: SGM Siegfried Göhner, oder gleichwertig

Angebotenes Fabrikat und Typ:

__________________________________________________

__________________________________________________
  (vom Bieter anzugeben)
Menge: 1,000 St.

### 04 Förderpumpen

**04.1 Förderpumpen**
Lieferung und Montage einer Förderpumpe zur Förderung
des aufbereiteten Reinwassers aus dem Wasserwerk zu
den Trinkwasser-Hochbehältern "Dobel" und "Dennach".
Einschließlich passendem, voll aufgebautem und
ausgerüstetem Elektromotor für FU-Betrieb geeignet.
Der Frequenzumrichter wird bauseits gestellt.

Betriebsdaten:

Die Reinwasserförderung vom WW Eyachmühle in die
beiden zuvor genannten Hochbehälter wird in der Regel
im 12-h-Rhytmus betrieben. D.h. dass der Hochbehälter
"Dobel" tagsüber beliefert wird und der Hochbehälter
"Dennach" dann über die Nacht oder umgekehrt.

Fördermedium:  reines Trinkwasser ohne Feststoffe
Temperatur Medium:  ca. 10-15°C

Für die nachstehenden Betriebspunkte sind die
fehlenden Angaben vom Bieter zu ergänzen.

Betriebspunkte:

Betriebspunkt 1 (Förderstufe "Dennach"):
Förderstrom:  Q = ca. 86,40 m3/h
Förderhöhe:  H = 212,00 m

Mindestwirkungsgrad:  74,80 % hydraulisch
  96,00 % Motor
  71,50 % Gesamt

Garantierte Wirkungsgrade in diesem Betriebspunkt:

  _______ % hydraulisch

  _______ % Motor

  _______ % Gesamt

Leistungsbedarf:  _______ kW

Frequenz im Betriebspunkt:  ca. _____________ Hz
  (fehlende Angaben sind vom Bieter zu ergänzen)

Die hier angegebenen Werte sind im Zuge der
nachstehend beschriebenen Werksabnahme zu bestätigen.
Sollten die hier garantierten Werte im Auftragsfall
auf dem Prüfstand nicht erreicht werden, so sind die
finanziellen Auswirkungen des Betreibers auf eine
Abschreibungszeit der Pumpen berechnet auf 20
Betriebsjahre mit prognostizierten Strompreiskosten
innerhalb dieses Auftrages auszugleichen.
Einer einmaligen Nachbearbeitung der Pumpe bei
Nichterreichen der garantierten Werte zugestimmt,
jedoch muss vom Hersteller detailliert beschrieben
werden, welche Art der Nachbearbeitung an der Pumpe
durchgeführt werden soll. Grundsätzlich muss im Sinne
der Langlebigkeit eine langfristige Nachbearbeitung
garantiert werden. Mittel- oder Kurzfristige
Nachbesserungen, welche ausschließlich dem Zweck des
Erreichens der garantierten Werte im Sinne der
Werksprüfung dienen, werden nicht akzeptiert.

Betriebspunkt 2 (Förderstufe "Dobel"):
Förderstrom:  Q = ca. 68,40 m3/h
Förderhöhe:  H = 253,00 m

Mindestwirkungsgrad:  72,00 % hydraulisch
  96,00 % Motor
  69,00 % Gesamt

Garantierte Wirkungsgrade in diesem Betriebspunkt:

  _______ % hydraulisch

  _______ % Motor

  _______ % Gesamt

Leistungsbedarf:  _______ kW

Frequenz im Betriebspunkt:  ca. _____________ Hz

  (fehlende Angaben sind vom Bieter zu ergänzen)

Die hier angegebenen Werte sind im Zuge der
nachstehend beschriebenen Werksabnahme zu bestätigen.
Sollten die hier garantierten Werte im Auftragsfall
auf dem Prüfstand nicht erreicht werden, so sind die
finanziellen Auswirkungen des Betreibers auf eine
Abschreibungszeit der Pumpen berechnet auf 20
Betriebsjahre mit prognostizierten Strompreiskosten
innerhalb dieses Auftrages auszugleichen.
Einer einmaligen Nachbearbeitung der Pumpe bei
Nichterreichen der garantierten Werte zugestimmt,
jedoch muss vom Hersteller detailliert beschrieben
werden, welche Art der Nachbearbeitung an der Pumpe
durchgeführt werden soll. Grundsätzlich muss im Sinne
der Langlebigkeit eine langfristige Nachbearbeitung
garantiert werden. Mittel- oder Kurzfristige
Nachbesserungen, welche ausschließlich dem Zweck des
Erreichens der garantierten Werte im Sinne der
Werksprüfung dienen, werden nicht akzeptiert.

Betriebspunkt 3 ("Notbetrieb"):
Förderstrom:  Q = ca. 108,00 m3/h
Förderhöhe:  H = 275,00 m

Mindestwirkungsgrad:  74,00 % hydraulisch
  96,00 % Motor
  71,00 % Gesamt

Garantierte Wirkungsgrade in diesem Betriebspunkt:

  _______ % hydraulisch

  _______ % Motor

  _______ % Gesamt

Leistungsbedarf:  _______ kW

Frequenz im Betriebspunkt:  ca. _____________ Hz
  (fehlende Angaben sind vom Bieter zu ergänzen)

Die hier angegebenen Werte sind im Zuge der
nachstehend beschriebenen Werksabnahme zu bestätigen.
Sollten die hier garantierten Werte im Auftragsfall
auf dem Prüfstand nicht erreicht werden, so sind die
finanziellen Auswirkungen des Betreibers auf eine
Abschreibungszeit der Pumpen berechnet auf 20
Betriebsjahre mit prognostizierten Strompreiskosten
innerhalb dieses Auftrages auszugleichen.
Einer einmaligen Nachbearbeitung der Pumpe bei
Nichterreichen der garantierten Werte zugestimmt,
jedoch muss vom Hersteller detailliert beschrieben
werden, welche Art der Nachbearbeitung an der Pumpe
durchgeführt werden soll. Grundsätzlich muss im Sinne
der Langlebigkeit eine langfristige Nachbearbeitung
garantiert werden. Mittel- oder Kurzfristige
Nachbesserungen, welche ausschließlich dem Zweck des
Erreichens der garantierten Werte im Sinne der
Werksprüfung dienen, werden nicht akzeptiert.

Hinweise zum Betriebspunkt 3:
Der Betriebspunkt 3 dient lediglich der
Notwasserversorgung im Notfall, sodass dieser
Betriebspunkt bei Bedarf auch im Überlastbereich
dargestellt werden kann. Der Notfallbetrieb wird für
maximal 24 Stunden angenommen. Sollte der Hersteller
einen Überlastbetrieb für diesen Betriebspunkt wählen,
so garantiert dieser gleichzeitig mit seinem Angebot,
dass sich für das Komplettaggregat keinerlei
Einschränkungen in diesem Betriebspunkt nach sich
ziehen im Sinne von vorzeitigem Verschleiß oder
erhöhter Verschleiß während des Betriebs in diesem
Punkt. Es werden keinerlei negative Auswirkungen auf
das Komplettaggregat bei Betrieb in diesem Punkt
akzeptiert. Grundlage dabei ist immer die o.g.
Betriesbzeit innerhalb dieses Betriebspunktes.

Pumpenausführung:
Pumpennorm:  Hochdruckpumpe in
  Gliederbauweise
Aufstellung:  vertikale Trockenaufstellung
Druckstutzen:  DN 125  PN 40
Saugstutzen:  DN 150  PN 10/16
Laufrad-Ø:  250 mm
Laufradform gewählt:  Hydraulik.2
Stufenzahl:  13 Stufen
Pumpengehäuse:  EN-GJL-250
Spaltring Saugseite:  EN-GJL-200
Laufrad:  Bronze G-CuSn10
Leitrad:  EN-GJL-200
Pumpenwelle:  1.4021
Schutzhülse:  1.4021
Wellendichtung:  einfachwirkende Gleitringdichtung
Entlastungskolben:  GG-Ausführung, eingebaut
Kupplung:  Zweiteilig, z.B. Fabr. Flender,
  Typ: N-Eupex

Motorausführung:
Motorart:  Käfigläufermotor
Polzahl:  4
Drehzahl:  ca. 1490 1/min.
Motorbemessungsleistung:  132 kW (P2)
Motornennstrom:  230 A
Spannung:  400V
Frequenz:  50 Hz
Schutzart:  IP 55
Wärmeklasse:  F nach IEC 34-1
Temperaturfühler:  3 Kaltleiter
Gehäuse:  EN-GJL-200
Kupplungsschutz:  Ja, Berührungsschutz
Ausrichtung Klemmenk.:  nach Wahl des Auftraggebers
Kühlmethode:  Oberflächenkühlung
Effizienzklasse:  mind. IE4

Hersteller:  ____________________________

Wirkungsgrad bei 4/4 Last:  ______________________ %

Schalldruckpegel Motor:  ______________________ dBa

Gewicht Pumpe:  ______________________ Kg

Gewicht Motor + Kupplung:  ______________________ Kg

Gesamtgewicht:  ______________________ Kg
  (fehlende Angaben sind vom Bieter zu ergänzen)

Abnahmen:
Hydraulischer Probelauf im Werk des Pumpenherstellers
auf dem Prüfstand des Pumpenherstellers.

Anzahl Messpunkte:  Hier genannte Betriebspunkte
zzgl.  2 Punkte nach Wahl des
  Auftraggebers
Bescheinigung:  Prüfzeugnis 3.1
  nach EN 10204:2004

Montage:
Die Montage der Förderpumpe erfolgt auf einem
bestehenden Betonsockel.
Die Pumpengrundplatte ist mittels Gewindeankern in vom
Bieter in Abstimmung mit dem Pumpenhersteller zu
definierender Dimensionierung entsprechend den
Vorgaben des Pumpenherstellers einzubinden.

Umlaufend muss eine Sockelbewehrung hergestellt
werden. Dabei sind 4 Stück Gewindespindeln M8x200mm
mittels Klebemörtel (z.B. Hilti HIT-HY200 od. glw.)
mit einer Einbindetiefe von mind. 60mm in den
darunterliegenden Betonsockel einzubinden.
Um diese Gewindestangen herum muss ein Bewehrungsbügel
aus Stahl mit einer Betonstahlgüte von B500B mit den
Abmessungen Ø8mm und einer über die Biegung hinweg
bemessene Gesamtlänge von ca. 965 mm gelegt und mit
den eingeklebten Gewindestangen verbunden (verdrahtet)
werden.
Dabei ist die Höhe des Bewehrungsbügels so zu wählen,
dass sich dieser später mittig des neu herzustellenden
Betonfundamentes befindet. Zudem ist eine umlaufende
Betonüberdeckung von mind. 35mm zu gewährleisten.
Die Ausführung des Bewehrungsbügels sowie weitere
Details zum benötigten neuen Betonfundament ist auch
den diesem Leistungsverzeichnis beigefügten
Ausführungszeichnungen zu entnehmen.

Nach Herstellung der Bewehrung ist diese vor dem
eigentlichen Betoniervorgang mittels Bildmaterial und
Darstellung der vorgegebenen Maße von vier Seiten aus
zu dokumentieren und damit die Freigabe zum
eigentlichen Betoniervorgang beim Auftraggeber
einzuholen.

Nach erfolgter Freigabe muss dann der neue Betonsockel
eingeschalt werden. Dabei sind die oberen
abschließenden Kanten des Sockels mit
Holzwinkelleisten abzuschrägen.
Danach kann der neue Betonsockel mit einem Beton der
Güte C25/30 mit einer Expositionsklasse XC3
hergestellt werden.
Der einzusetzende Beton ist entsprechend der DIN EN
206-1 auszuführen. Während dem Betoniervorgang sind
umliegende Bauteile sowie die neuen Pumpen selbst vor
Verschmutzung ausreichend zu schützen. Außerdem ist
während dem Betoniervorgang auf eine ausreichende
Verteilung des Betons durch Rüttelverfahren oder
ähnliches zu achten, dass ein vollflächiger und
blasenfreier Betonsockel entsteht.

Nach Abschluss des Betoniervorgangs und nach der
erforderlichen Aushärtezeit sind die Schalmaterialien
rückstandsfrei abzubrechen und ggf. entstandene
Fehlstellen im Beton sind auszubessern.

Notwendige Befestigungsmaterialien sind unter der
Berücksichtigung der Einbausituation einzurechnen.
Ggf. erforderliche Schwingungsentkopplungen unter der
Pumpengrundplatte sind einzurechnen. Die Erfordernis
ist vom Bieter mit dem Pumpenhersteller zu erörtern.
Das erforderliche Feinausrichten der Pumpen durch
geschultes Fachpersonal ist vollumfänglich unter
Berücksichtigung aller Notwendigkeiten,
Arbeitsabschnitten und Ausführungsdetails
einzukalkulieren.
Die Pumpen sind schwingungsfrei und nach
Herstellervorgaben aufzustellen, zu montieren und im
Beisein des Pumpenherstellers in Betrieb zu nehmen.
Die Vergütung für die eigentliche Inbetriebnahme
erfolgt mit gesonderter Position.
Rohrleitungen sind spannungsfrei anzuschließen.

In diese Position sind sämtliche erforderliche
Materialien, Verbrauchsmaterialien und Nebenleistungen
zur fachgerechten Errichtung des beschriebenen
Stahlbetonsockels einzurechnen. Die erforderlichen
voraussichtlichen Massen sind dieser Leistungsposition
zu entnehmen, bzw. auf den diesem Leistungsverzeichnis
beigefügten Ausführungszeichnungen eigenständig zu
ermitteln.

Dem Angebot sind aussagekräftige technische Daten und
Kennlinien des angebotenen Produktes beizufügen.

Fabrikat:  Andritz
  73507 Schwäbisch Gmünd
Typ:  HP125-250.2/13/S
Menge: 2,000 St.

**04.2 Mehrpreis Werksabnahme**
*** Bedarfsposition mit GB
Pauschaler Mehrpreis für die zuvor beschriebene
Werksabnahme der Förderpumpen, jedoch im Beisein des
Auftraggebers und in terminlicher und gestalterischer
Abstimmung mit dem Auftraggeber, im Werk des
Pumpenherstellers.
Menge: 1,000 psch

**04.3 Inbetriebnahme Pumpen**
Inbetriebnahme der zuvor beschriebenen Pumpen durch
den Hersteller im Beisein des Kunden, einschließlich
An- und Abfahrt, Erstellung und Übergabe eines
Inbetriebnahmeprotokolls, etc.
Die Inbetriebnahme erfolgt nach Abstimmung mit dem
Betreiber und muss ggf. in mehreren Etappen erfolgen.
Menge: 1,000 psch

### 05 Montagearbeiten Druckseite

#### 05.01 Rohrleitungsarbeiten Druckseite, PN 40

**05.01.1 Rohrleitung Stahl feuerverzinkt DN 150**
Lieferung und Montage von Rohrleitung aus nahtlosem
Stahlrohr nach EN 10216 - 3, Verzinkung DIN 2444, für
Trinkwasser, mit Eignungsnachweis gemäß DIN 1988,
Rohre mit Werksbescheinigung 2.1 DIN EN 10204,
Verbinden mit Flanschen.

Abmessungen:  DN 150 (168,3 x 4,5 mm)
Menge: 7,000 m

**05.01.2 Rohrleitung Stahl feuerverzinkt DN 125**
Lieferung und Montage von Rohrleitung aus nahtlosem
Stahlrohr nach EN 10216 - 3, Verzinkung DIN 2444, für
Trinkwasser, mit Eignungsnachweis gemäß DIN 1988,
Rohre mit Werksbescheinigung 2.1 DIN EN 10204,
Verbinden mit Flanschen.

Abmessungen:  DN 125 (139,7 x 4,0 mm)
Menge: 0,500 m

**05.01.3 Rohrleitung Stahl feuerverzinkt DN 150; dickwandig**
Lieferung und Montage von Rohrleitung aus nahtlosem
Stahlrohr nach EN 10216 - 3, dickwandige Ausführung,
Verzinkung DIN 2444, für Trinkwasser, mit
Eignungsnachweis gemäß DIN 1988, Rohre mit
Werksbescheinigung 2.1 DIN EN 10204, Verbinden mit
Flanschen.

Abmessungen:  DN 150 (168,3 x 5,6 mm)
Menge: 4,000 m

**05.01.4 Vorschweißflansch, Stahl feuerverzinkt, DN 150, PN 40**
Lieferung und Montage von verzinktem Vorschweißflansch
nach EN 1092-1, Typ 11, Verzinkung DIN 2444, für
Trinkwasser, mit Eignungsnachweis gemäß DIN 1988.

  DN 150, PN 40

Einschließlich Schweißnaht, inkl. aller Vorbereitungen
und Verbrauchsstoffe.
Menge: 20,000 St.

**05.01.5 Vorschweißflansch, Stahl feuerverzinkt, DN 125, PN 40**
Lieferung und Montage von verzinktem Vorschweißflansch
nach EN 1092-1, Typ 11, Verzinkung DIN 2444, für
Trinkwasser, mit Eignungsnachweis gemäß DIN 1988.

  DN 125, PN 40

Einschließlich Schweißnaht, inkl. aller Vorbereitungen
und Verbrauchsstoffe.
Menge: 2,000 St.

**05.01.6 Rohrbogen, Bauart 5, DN 150, 46-90 Grad**
Lieferung und Montage von verzinktem Rohrbogen zum
Einschweißen in eine Rohrleitung, nach EN 10253-2,
r=2,5xd, Bauart 5, als Zulage Rohrleitungen, 46-90
Grad, Verzinkung DIN 2444, für Trinkwasser, mit
Eignungsnachweis gemäß DIN 1988.

  DN 150; 46-90°

Einschließlich Aufwendungen zum Herstellen des exakten
Winkels, sowie erforderlicher Schweißnähte, inkl.
aller Vorbereitungen und Verbrauchsstoffe.
Menge: 2,000 St.

**05.01.7 T-Stück mit geradem Abgang, DN 150; dickwandig**
Lieferung und Montage von verzinktem T-Stück mit
geradem Abgang, dickwandige Ausführung, zum
Einschweißen in eine Rohrleitung, Verzinkung DIN
2444, für Trinkwasser, mit Eignungsnachweis gemäß DIN
1988.

  DN 150 / DN 150 / DN 150
  AD = 168,3
  s =  7,1 mm

Einschließlich erforderlicher Schweißnähte, inkl.
aller Vorbereitungen und Verbrauchsstoffe.
Menge: 2,000 St.

**05.01.8 Reduzierung, konzentrisch, Stahl feuerverzinkt, DN 150/DN 125**
Lieferung und Montage von verzinkter, konzentrischem
Reduzierstück nach EN 10253-2, Verzinkung DIN 2444,
für Trinkwasser, mit Eignungsnachweis gemäß DIN 1988.

  DN 150 / DN 125

Einschließlich Schweißnähte, inkl. aller
Vorbereitungen und Verbrauchsstoffe.
Menge: 2,000 St.

**05.01.9 Einschweißmuffe R 1 1/2", verzinkt**
Lieferung und Montage von Einschweißmuffe nach DIN EN
10241, Verzinkung DIN 2444, für Trinkwasser, mit
Eignungsnachweis gemäß DIN 1988, einschl. Bohrung und
Schweißnähte.

Abmessungen:  R 1 1/2"
Menge: 4,000 St.

**05.01.10 Einschweißmuffe R 1", verzinkt**
Lieferung und Montage von Einschweißmuffe nach DIN EN
10241, Verzinkung DIN 2444, für Trinkwasser, mit
Eignungsnachweis gemäß DIN 1988, einschl. Bohrung und
Schweißnähte.

Abmessungen:  R 1"
Menge: 2,000 St.

**05.01.11 Einschweißmuffe R 3/4", verzinkt**
Lieferung und Montage von Einschweißmuffe nach DIN EN
10241, Verzinkung DIN 2444, für Trinkwasser, mit
Eignungsnachweis gemäß DIN 1988, einschl. Bohrung und
Schweißnähte.

Abmessungen:  R 3/4"
Menge: 2,000 St.

**05.01.12 Einschweißmuffe R 1/2", verzinkt**
Lieferung und Montage von Einschweißmuffe nach DIN EN
10241, Verzinkung DIN 2444, für Trinkwasser, mit
Eignungsnachweis gemäß DIN 1988, einschl. Bohrung und
Schweißnähte.

Abmessungen:  R 1/2"
Menge: 4,000 St.

**05.01.13 Flanschverbindung DN 150, PN 40**
Lieferung und Montage einer
Flanschverbindungsgarnitur, bestehend aus Dichtung und
6-kant-Schrauben, sowie beidseitigen Unterlegscheiben
und zugehörigen 6-kant-Muttern.

Werkstoff:  Stahl verzinkt
Nennweite:  DN 150, PN 40

Dichtung mit KTW- und/oder DVGW-Zulassung, für den
Einsatz im Trinkwasser.
Menge: 18,000 St.

**05.01.14 Flanschverbindung DN 125, PN 40**
Lieferung und Montage einer
Flanschverbindungsgarnitur, bestehend aus Dichtung und
6-kant-Schrauben, sowie beidseitigen Unterlegscheiben
und zugehörigen 6-kant-Muttern.

Werkstoff:  Stahl verzinkt
Nennweite:  DN 125, PN 40

Dichtung mit KTW- und/oder DVGW-Zulassung, für den
Einsatz im Trinkwasser.
Menge: 2,000 St.

**05.01.15 Befestigungsmaterial, Bodenmontage, DN 150**
Für Bodenbefestigung mit stabilen Rohrschellen der
Form A, vollständig feuerverzinkt, in
höhenverstellbarer Ausführung, mit Grundplatten zur
Befestigung der Konstruktion in befestigten Böden
(Beton, Stahlbeton, etc.), Gesamtkonstruktionshöhe bis
1500 mm (OK FFB bis Rohrachse), einschließlich
Lieferung und Montage von erforderlichen Verbindungs-
und Befestigungsmaterialien.
Menge: 2,000 St.

**05.01.16 Befestigungsmaterial, Bodenmontage, DN 150**
Für Bodenbefestigung mit stabilen Rohrschellen der
Form A, vollständig feuerverzinkt, in
höhenverstellbarer Ausführung, mit Grundplatten zur
Befestigung der Konstruktion in befestigten Böden
(Beton, Stahlbeton, etc.), Gesamtkonstruktionshöhe bis
500 mm (OK FFB bis Rohrachse), einschließlich
Lieferung und Montage von erforderlichen Verbindungs-
und Befestigungsmaterialien.
Menge: 5,000 St.

**05.01.17 Stahlbauteile nach Erfordernis**
Herstellung von Stahl-Sonderkonstruktionen als
Rohrhalterungen nach Angaben der Bauleitung,
einschließlich Maßaufnahme und Erstellung von
Ausführungszeichnungen und Übergabe zur Freigabe vor
Ausführung der Arbeiten.
Geschweißte oder geschraubte Ausführungen, nach
Erfordernis und Angaben der Bauleitung.
Bestehend aus Trägern, Flachstählen, Grundplatten,
Winkeln, U-Eisen, sowie sonstigen Stahlprofilen.

Einschließlich Verschnitt und Berarbeitungszuschlägen.

Montagehöhe:  bis 4,00 Meter

Inklusive Montage vor Ort, einschließlich
erforderlichem Befestigungsmaterial, sowie ggf.
notwendigen Gerüstekosten.

Die Abrechnung dieser Position erfolgt nach kg. Die
Nachweise der jeweiligen Einzelgewichte sind mit der
Abrechnung einzureichen.
Menge: 250,000 kg

**05.01.18 Feuerverzinkung**
Zulage für das Feuerverzinken der gesamten
Stahlkonstruktion der vorstehenden Positionen,
einschl. verputzen von Zinknasen, sowie Schutz von
Gewindeteilen während dem verzinken.
Feuerverzinkung im Vollbad gemäß DIN 50976 mit mind.
85 ym Zinkschichtdicke.
Menge: 250,000 kg

*Hinweis*
Abrechnung der Gewindeteile

Muffenbestückungen bestehend aus Gewindeteilen wie
Doppelnippel, Winkel, Bögen, T-Stücken, Muffen, etc.
werden über über die jeweils verbrauten Stückzahlen in
Form der nachstehenden Positionen zur Abrechnung
gebracht.
Über diese Positionen abgerechnet werden alle Form-
und Verbindungsteile nach Stück, welche bis zum
Übergang auf die weiterführenden Rohrleitungen oder
ähnlich verlegt sind. Ausgenommen hiervon sind
Gewindeverschraubungen, welche im Bedarfsfall mit
separater Position vergütet werden.

**05.01.19 Gewindefittings, 1 1/2"**
Lieferung und Montage von sämtlichen gängigen
Gewindefittings, z.B. Winkel, Bögen, Doppelnippeln bis
einschl. 100 mm Länge, Muffen, T-Stücken, etc. welche
für die Muffenbestückung benötigt werden.
Einschließlich sämtlicher Nebenarbeiten, wie z.B.
Aufrauhen der Gewinde, sowie inklusive
Dichtungsmaterial.
Reduzierungen werden jeweils als ein Stück in der
größeren Nennweite abgerechnet.

Nennweite:  1 1/2"
Werkstoff:  Stahl verzinkt
Menge: 6,000 St.

**05.01.20 Gewindefittings, 1"**
Lieferung und Montage von sämtlichen gängigen
Gewindefittings, z.B. Winkel, Bögen, Doppelnippeln bis
einschl. 100 mm Länge, Muffen, T-Stücken, etc. welche
für die Muffenbestückung benötigt werden.
Einschließlich sämtlicher Nebenarbeiten, wie z.B.
Aufrauhen der Gewinde, sowie inklusive
Dichtungsmaterial.
Reduzierungen werden jeweils als ein Stück in der
größeren Nennweite abgerechnet.

Nennweite:  1"
Werkstoff:  Stahl verzinkt
Menge: 6,000 St.

**05.01.21 Gewindefittings, 3/4"**
Lieferung und Montage von sämtlichen gängigen
Gewindefittings, z.B. Winkel, Bögen, Doppelnippeln bis
einschl. 100 mm Länge, Muffen, T-Stücken, etc. welche
für die Muffenbestückung benötigt werden.
Einschließlich sämtlicher Nebenarbeiten, wie z.B.
Aufrauhen der Gewinde, sowie inklusive
Dichtungsmaterial.
Reduzierungen werden jeweils als ein Stück in der
größeren Nennweite abgerechnet.

Nennweite:  3/4"
Werkstoff:  Stahl verzinkt
Menge: 2,000 St.

**05.01.22 Gewindefittings, 1/2"**
Lieferung und Montage von sämtlichen gängigen
Gewindefittings, z.B. Winkel, Bögen, Doppelnippeln bis
einschl. 100 mm Länge, Muffen, T-Stücken, etc. welche
für die Muffenbestückung benötigt werden.
Einschließlich sämtlicher Nebenarbeiten, wie z.B.
Aufrauhen der Gewinde, sowie inklusive
Dichtungsmaterial.
Reduzierungen werden jeweils als ein Stück in der
größeren Nennweite abgerechnet.

Nennweite:  1/2"
Werkstoff:  Stahl verzinkt
Menge: 4,000 St.

#### 05.02 Armaturen Druckseite, PN 40

**05.02.1 Kugelhahn mit Handrad, DN 150**
Lieferung und Montage eines Kugelhahns mit Getriebe
und Handrad,
für Trinkwasser bis 50°C,
DN 150, PN 10/16
Baulänge DIN EN 558-1, Grundreihe 26 (F7)

Kugelküken im Gehäuse doppelexzentrisch in
wartungsfreien Buchsen gelagert;
Freier nichtreduzierter Durchgang;
Strömungsgeschwindigkeiten bis 15 m/s;
Kugelküken und Antriebswelle mit spielfreier
Keilverbindung;
Betätigung durch Spindelgetriebe, Schutzart IP 67;
Beidseitig dichtend;
Stabiles Hydraulisches Verhalten durch Umstömung des
Kugelkükens;
Spülwirkung in allen Spaltbereichen;
Abschlussdichtung durch Profilring,
belagsunempfindlich;
Profildichtung mit einteiligem Haltering auf dem
Kugelküken befestigt;
Profildichtung in Offenstellung außerhalb der
Durchgangsstömung;

Gehäuse aus EN-JS 1050
Kugelküken aus EN-JL 1040
Sitz im Gehäuse aus austenitischem Cr-Ni-Stahl
Abschlussdichtung aus Elastomer
Kugelhahnwelle aus hochfestem, nichtrostendem Stahl
1.4057 +QT
medienberührte Schrauben aus A4
Lagerbuchsen wartungsfrei.

Korrosionsschutz:
innen und außen mit Epoxid-Beschichtung in
GSK-Ausführung "Schwerer Korrosionsschutz" nach
DIN 30 677-2, Schichtdicke >250 µm, Farbton blau, RAL
5005

z.B.:
Fabrikat:  Erhard Armaturen,
  89522 Heidenheim
Typ:  Kugelhahn mit Getriebe und Handrad

oder gleichwertig

Angebotenes Fabrikat und Typ:

__________________________________________________

__________________________________________________
  (vom Bieter anzugeben)
Menge: 2,000 St.

**05.02.2 Düsenrückschlagventil, DN 125; horizontal**
Lieferung und Montage von
Düsenrückschlagventil

DN 125, PN 10/16

Betriebsdruck:  max. 28,0 bar
Einbauart:  horizontal
Durchströmung:  waagerecht, von links nach rechts
Durchsatz:  max. 108 m3/h

Einteiliges Gehäuse in strömungsgünstiger Ausführung
für sehr niedrige
Druckverluste, Kurze Baulänge, Vollöffnung bei 1,00
m/s.
Geräuscharmes Schließen ohne zusätzliche
Dämpfungseinrichtung;

Gehäuse aus EN-JS1030 (GGG-40).
Sitz und Teller aus Bronze
Feder aus Edelstahl, Werkstoff-Nr. 1.4571
d.h. metallisch dichtend, dadurch wartungsfrei.
Korrosionsschutz innen: Email
Korrosionsschutz außen: EKB, Fabrton blau

Kurzbaulänge

z.B.:
Fabrikat:  Noreva
  41189 Mönchengladbach
Typ:  Düsenrückschlagventil

oder gleichwertig

Angebotenes Fabrikat und Typ:

__________________________________________________

__________________________________________________
  (vom Bieter anzugeben)
Menge: 2,000 St.

*Hinweis*
Demontage- und Wiedermontagearbeiten von vorh.
Armaturen

Die in nachstehend beschriebenen Leistungspositionen
umfassen das Demontieren der Armaturen, das vor Staub
und Nässe geschützte Zwischenlagern der Armaturen,
sowie die Wiedermontage der zwischengelagerten
Armaturen.

Dabei sind folgende Mindestangaben im Zuge der
Kalkulation der einzelnen Positionen zu
berücksichtigen:

   -  Schonende, unzerstörende und unbeschädigende
Demontage der
  beschrieben Armaturen, sodass diese für die
spätere
  Weiterverwendung möglich sind.

   -  Geschütztes Verpacken der Armaturen, nässe- und
staubgeschützt,
  Noppenfolie, welche umlaufend um die Formstücke
herum gewickelt
  und verklebt wird. Dabei sind auch die
Armaturenöffnungen vollständig
  zu überdecken.
  Nachbesserungsarbeiten bei mechanischer
Zerstörung der
  Verpackungen nach anfallendem Bedarf.

   -  Auspacken der einzelnen Bauteile an Ort und
Stelle nach den
  Transportarbeiten und Desinfektion einer jeden
einzelnen
  Armatur mittels Sprühdesinfektion mit flüssigem
  Desinfektionsmittel auf der Basis von speziell
stabilisierten
  Wasserstoffperoxid (<50%), z.B. Herlisil.

   -  Sämtliche elektrischen Arbeiten werden bauseits
erbracht
  (An- und Abklemmen, etc.).

Die hier aufgeführten Leistungen und Nebenleistungen,
sind einschließlich erforderlicher Materialien und
Verbrauchsmaterialien, vollumfänglich in die
nachstehenden Positionen einzurechnen. Zur Kalkulation
sind auch die dem Leistungsverzeichnis beigefügten
Zeichnungen zu berücksichtigen und zu Grunde zu legen.

**05.02.3 Demontage und Wiedermontage von Armaturen; Kugelhahn mit Elektroantrieb; DN 150**
Nennweite:  DN 150, PN 40

Sämtliche zu diesen Positionen formulierte
Vorbedingungen sind zu berücksichtigen und
einzukalkulieren.
Menge: 1,000 St.

**05.02.4 Pass- und Ausbaustück, DN 150**
Lieferung und Montage von
Pass- und Ausbaustück, zum Ein- und Ausbau von
Armaturen, sowie
für Längenausgleich von mind. +- 25mm, mit einseitig
durchgehenden Gewindestangen,
Werkstoff: Stahl verzinkt, Verzinkung DIN 2444, für
Trinkwasser, mit Eignungsnachweis
gemäß DIN 1988.

Nennweite:  DN 150, PN 40

Zugelassen nach AD2000 Merkblatt HP0, Dichtung aus
EPDM mindestens mit
KTW-Zulassung für den Einsatz im Trinkwasser.

z.B.:
Fabrikat:  FAP, Friedrich Armaturen,
  77694 Kehl
Typ:  F 4

oder gleichwertig

Angebotenes Fabrikat und Typ:

__________________________________________________

__________________________________________________
  (vom Bieter anzugeben)
Menge: 2,000 St.

**05.02.5 Kugelhahn aus Messing, 1 1/2"**
Lieferung und Montage von Kugelhähnen, mind. 2-teilig
Werkstoff: Messing
mit Handbetätigung und Kunststoffschoner.
Voller Durchgang mit Innengewinde nach DIN 2999
Nennweite: DN 40 (1 1/2")
Menge: 4,000 St.

**05.02.6 Kugelhahn aus Messing, 1"**
Lieferung und Montage von Kugelhähnen, mind. 2-teilig
Werkstoff: Messing
mit Handbetätigung und Kunststoffschoner.
Voller Durchgang mit Innengewinde nach DIN 2999
Nennweite: DN 25 (1")
Menge: 2,000 St.

**05.02.7 Kugelhahn aus Messing, 3/4"**
Lieferung und Montage von Kugelhähnen, mind. 2-teilig
Werkstoff: Messing
mit Handbetätigung und Kunststoffschoner.
Voller Durchgang mit Innengewinde nach DIN 2999
Nennweite: DN 20 (3/4")
Menge: 2,000 St.

**05.02.8 Kugelhahn aus Messing, 1/2"**
Lieferung und Montage von Kugelhähnen, mind. 2-teilig
Werkstoff: Messing
mit Handbetätigung und Kunststoffschoner.
Voller Durchgang mit Innengewinde nach DIN 2999
Nennweite: DN 15 (1/2")
Menge: 2,000 St.

**05.02.9 Manometer mit Hahn, 0 bis 30 bar**
Lieferung und Montage von
Druckmessgerät mit Rohrfeder, Durchmesser 100 mm,
Gehäuse aus Edelstahl, Anschluss aus Messing,
Anschlussausrichtung nach Bedarf, glyceringefüllt zur
Schwingungsdämpfung, inklusive Manometerabsperrventil
aus Messing R 1/2", inklusive Dichtung.
Skala: 0-30 bar
Menge: 2,000 St.

**05.02.10 Probenahme- / Abflammhahn, 1/2"**
Lieferung und Montage von Probenahmehahn in
abflammbarer Ausführung, mit angelötetem Messingrohr Ø
10x6 mm mit einer Länge von 90 mm
Werkstoff: Messing
Nennweite: 1/2"

z.B. Fabr. Beulco, Typ: Modell 6099, oder gleichwertig

Angebotenes Fabrikat und Typ:

__________________________________________________

__________________________________________________
  (vom Bieter anzugeben)
Menge: 2,000 St.

**05.02.11 MID DN 150, PN 40 Reinwasser**
Lieferung und Montage eines Magnetisch-iduktiven
Durchflussmessers, DN 150, PN 40, einschl. direkt auf
dem Gerät aufgebautem Messumformer, gem. nachstehender
Detaillierung.

Nennweite:  DN 150
Anschluss:  Flanschanschluss, DN 150, PN 40
Betriebsdruck:  max. 28 bar

Einbaulänge:  _______________________ mm

Flanschmaterial:  Werkstoff: ____________________
Gehäuse:  Stahlblech
Auskleidung:  Hartgummi
Elektroden:  Hastelloy, C22
  fest montiert, mit 2 Elektroden
  Konstruktion
Schutzart:  IP 66//67 nach EN 60529
Messstoff:  Reinwasser
Temperatur:  ca. 10 °C
Messbereich:  0 - 120 m3/h

mit aufgebautem Mesusmformer:

kompakte Ausführung mit 3x 100%-Diagnose,
Leerrohrerkennung, Leitfähigkeitsmessung,
einschl. zugehörige Software
Hilfsenergie:  24 V DC
Kabelverschraubung:  2 x M20 x 1,5
  1 x M 20 x 1,5 Blind
Benutzersprache:  Deutsch
Diagnostik:  Gasblasen, Elektrodenfunktion,
  Strömungsprofilerkennung,
  Temperaturanzeige
Gehäuse:  Aluminium
Schutzart:  IP 66/67 nach EN 60529
Kommunikation:  Basic I/O
1. Stromausgang:  HART, aktiv/passiv
2. Puls-/Statusausgang:  passiv
3. Statuseingang:  passiv
4. Statusausg/Steuereing:  passiv

Auslegungsdaten:

Impulsausgang 1:  1 Imp / m3
Stromausgang 1:  4 ... 20 mA
Anzeige:  m3/h und m3
Pulszeit:  500 ms

z.B.:
Fabrikat:  Krohne Messtechnik GmbH
  47058 Duisburg
Typ:  Optiflux 2300 C mit IFC 300 C
  oder gleichwertig

Angebotenes Fabrikat und Typ:

__________________________________________________

__________________________________________________
  (vom Bieter anzugeben)
Menge: 2,000 St.

**05.02.12 Druckmessumformer, 0 bis +40 bar**
Lieferung und Montage von Prozessdruckmessumformer mit
keramischer Messzelle.

Messumformer:
Messbereich:  0 bis 40 bar absolut
Ausgangssignal:  4...20 mA
Betriebsspannung:  12 bis 36 V DC
Medientemperatur:  -40 bis +100°C
el. Anschluss:  Steckverbinder ISO 4400
Schutzart:  IP67
Prozessdichtung:  EPDM
medienberührte Teile:  Edelstahl, 316L
Prozessanschluss:  Gewinde 1/2"

Einschl. Dichtungs- und Befestigungsmaterial, sowie
sonstigem erforderlichem Zubehör.

z.B.:
Fabrikat:  VEGA Grieshaber KG
  77761 Schiltach
Typ:  Vegabar 14 mit Aufsteckanzeige Typ A-AI-1

oder gleichwertig

Angebotenes Fabrikat und Typ:

__________________________________________________

__________________________________________________
  (vom Bieter anzugeben)
Menge: 2,000 St.

#### 05.03 Bauliche Anpassungen Druckseite, PN 40

**05.03.1 Kernbohrung Durchm. 350 mm; Deckenbohrung**
Herstellen einer Kernbohrung in eine bestehende
Stahlbetondecke, einschließlich Stahlzuschlag und
Zuschlag bei Durchbohren eines einbetonierten
Mauerringes, sowie sämtlicher Nebenarbeiten, wie
Aufstellen, Vorhalten und Abbau des Bohrgerätes,
Ausbringen und fachgerechtes Entsorgen des Bohrkernes,
ggf. Brechen des Bohrkernes und Ausbringen des
Bohrgutes in mehreren Schritten, Spülwasserabsaugung,
Sicherung von vorhandenen Einbauteilen gegen
Spritzwasser, sowie Säubern von Wand- und
Bodenflächen, sowie sonstigen Einbauteilen, welche
durch die Durchführung von
Kernbohrungen verschmutzt werden, etc.

Kernbohrung  Durchm:  350 mm
Kernbohrung Tiefe:  ca. 300 mm

Raumhöhe unter KB:  ca. 1,95 Meter

Ausführungsort:  Vom Erdgeschoss zum Rohrkeller
  des Wasserwerkes
  Zugänglichkeit und Details
  entsprechend Vorbemerkungen
  sind zu berücksichtigen

Das Anzeichnen der Bohrungen obliegt dem Auftragnehmer
und wird nicht separat vergütet. Etwaige Hilfs- und
Arbeitsgerüste sind in dieser Position mit
einzurechnen. Die einschlägigen UVV sind während der
gesamten Arbeiten zu berücksichtigen.
Menge: 60,000 cm

**05.03.2 Ringraumdichtung**
Lieferung und Montage einer Ringraumdichtung,
ausgeführt als Gliederkette, 100-prozentiger luft- und
wasserdichter Verschluss des Raumes zwischen
Medienrohren und Mauerdurchführungen aller Arten, wie
Kernbohrungen oder Mauerhülsen, oder zwischen Medien-
und Mantelrohren aller Arten.
Druckdichtigkeit bis maximal 2 bar.
Trinkwasserzugelassene Dichtelemente.
Temperaturbeständigkeit bis 80°C.
Alle Metallteile aus Edelstahl, 1.4571 und in
Kunststoff gekaspelt.
Gleitmittelbeschichtung der Gewindegänge nur in
Verbindung mit trinkwasserzugelassenem Material
zugelassen.
Montage entsprechend den Herstellerrichtlininen.

Medienrohr:  DN 150
Mauerdurchführung:  Durchm. 350 mm

z.B. Fabrikat: SGM Siegfried Göhner, oder gleichwertig

Angebotenes Fabrikat und Typ:

__________________________________________________

__________________________________________________
  (vom Bieter anzugeben)
Menge: 2,000 St.

### 06 Sonstige Leistungen

**06.1 Montagepläne**
Der Auftragnehmer hat vor Installationsbeginn 2 Satz
Montagepläne M 1:25 bzw 1:50 zur Freigabe einzureichen.
Bei Einreichung der Schlussrechnung ist 1 Satz
berichtigte Montagepläne als Abrechnungsplan
beizufügen.
In diese Position ist das Aufmaß vor Ort für die
Erstellung der Montagezeichnung sowie das Erstellen
der Stücklisten und Werkstattzeichnungen einzurechnen.
Menge: 1,000 psch

**06.2 Desinfektion**
Desinfektion der gesamten Verrohrung nach dem
DVGW-Regelwerk, sowie der Trinkwasserverordnung.
Die Ausführung erfolgt in Teilabschnitten.
Einschließlich notwendigem Desinfektionsmittel und
sämtlichen erforderlichen Nebenarbeiten. Sämtliche
Geräte zur Durchführung der Desinfektionen sind vom
Auftragnehmer zu stellen.
Menge: 1,000 psch

**06.3 Inbetriebnahme/Einweisung des Betriebspersonal**
Inbetriebnahme/Einweisung des Betriebspersonals.
Kosten für Inbetriebnahme und Probelauf der gesamten
Anlage sowie Einweisung des Betriebspersonals,
einschl. aller
Nebenkosten.
Erstellung eines Inbetriebnahme- und
Einweisungsprotokolles, führen und nach Vollendung
mindestens 3-fach verteilen.
Ohne ein explizit geführtes Protokoll wird diese
Position nicht vergütet.
Menge: 1,000 psch

**06.4 Technische Dokumentation**
Ausarbeiten einer technischen Dokumentation für den
Gesamtauftrag, 4-fach in Papierform und 1-fach auf
Datenträger (USB-Stick, CD-ROM, o.ä.).
Die technische Dokumentation muss logisch gegliedert
und strukturiert sein. Die technische Dokumentation
ist vollständig in deutsch auszuführen und in
ausreichend dimensionierten Ordnern der Größe DIN A4
zu übergeben.

Mindestens bestehend aus folgenden Elemten:

-  Bestandspläne (Ausdrucke und digital; .pdf, .dwg-
bzw.
  .dxf-Format)
-  Betriebsanleitungen und technische Daten aller
Einbauteile
  (spezifisch auf den Auftrag zugeschnitten.
Allgemein
  gehaltene Betriebsanleitungen und Datenblätter
werden
  nicht anerkannt)
-  Wartungsanweisungen und -übersicht aller
  durchzuführenden Wartungen und deren Intervalle
-  Übersicht der Ansprechpartner der Firmen
eingesetzter
  Fabrikate
-  etc.
Menge: 1,000 St.

**06.5 Bezeichnungsschild H 52 mm B 100 mm Spannband**
*** Bedarfsposition mit GB
Lieferung und Montage von Bezeichnungsschildern.

Bezeichnungsschild DIN 825, Farbe und Beschriftung nach
Wahl des AG, aus verzinktem Stahl mit
Kunststoffabdeckung, Beschriftung maximal vierzeilig,
Höhe 52 mm, Breite 100 mm, Befestigung mit
Schildträger aus verzinktem Stahl, Halter und
Spannband, Befestigungsuntergrund: Rohrleitungen DN
200 - DN 600

Simplex oder glw.

Fabrikat, Typ:  ___________________________
  (vom Bieter
einzutragen)
Menge: 10,000 St.

### 07 Arbeiten auf Nachweis

*Hinweis*
Nur mit vorheriger Genehmigung der Bauleitung dürfen
Arbeiten auf Nachweis durchgeführt werden und sind je
nach Anfall zu rapportieren. Der Rapport ist täglich
in 3-facher Fertigung der BL zur unterschriftlichen
Anerkennung vorzulegen. Eine Fertigung verbleibt der
BL und eine Fertigung ist der Endabrechnung für
Nachweisarbeiten beizulegen.

**07.1 Stundenlohnarb. Obermonteur/-in**
STLB-Bau 1999-04 03
Stundenlohnarbeiten durch Arbeitskräfte auf Anordnung
des AG ausführen, der Verrechnungssatz für die
jeweilige Arbeitskraft umfaßt sämtliche Aufwendungen
wie Lohn- und Gehaltskosten, Lohn- und
Gehaltsnebenkosten, Zuschläge, lohngebundene und
lohnabhängige Kosten, sonstige Sozialkosten,
Gemeinkosten, Wagnis und Gewinn. Erschwerniszuschläge
sowie Zuschläge für Überstunden, Nacht-, Sonntags- und
Feiertagsarbeit werden gesondert vergütet.
Obermonteur/-in.
.
Menge: 10,000 h

**07.2 Stundenlohnarb. Monteur/-in**
STLB-Bau 1999-04 003
Stundenlohnarbeiten durch Arbeitskräfte auf Anordnung
des AG ausführen, der Verrechnungssatz für die
jeweilige Arbeitskraft umfaßt sämtliche Aufwendungen
wie Lohn- und Gehaltskosten, Lohn- und
Gehaltsnebenkosten, Zuschläge, lohngebundene und
lohnabhängige Kosten, sonstige Sozialkosten,
Gemeinkosten, Wagnis und Gewinn. Erschwerniszuschläge
sowie Zuschläge für Überstunden, Nacht-, Sonntags- und
Feiertagsarbeit werden gesondert vergütet. Monteur/-in.
.
Menge: 10,000 h

**07.3 Trennschleifer einschl. Trennscheiben**
STLB-Bau 1999-04 03
Trennschleifer einschl. Trennscheiben, ohne Bedienung,
Handgerät, für Metall.
.
Menge: 2,000 h

**07.4 Bohrhammer einschl. Werkzeug**
STLB-Bau 1999-04 03
Bohrhammer einschl. Werkzeug, ohne Bedienung, Leistung
0,25 bis 1 kW.
.
Menge: 5,000 h

**07.5 Werkstattwagen**
ohne Fahrer, einschl. kompletter Ausrüstung
Menge: 10,000 h

*Hinweis*
Für nicht aufgeführte Materialien beträgt der
Geschäftszuschlag auf die Einheitspreise

(vgl. BVB) ............................%
(im Allgemeinen unter 20 % üblich)

Die Teilleistungen sind mit
einem Kalkulationslohn von '.......................'EUR
kalkuliert worden.

USt %: 19,00
